# Sockelabdichtung im Altbau_Detail 2.3_einschaliges Mauerwerk mit WDVS_Kellerinnenabdichtung
Leistungsbeschreibung (GAEB DA 2000 1.1, DA81)
Erstellt mit: 28.09.2015

## Muster LV: Sockelabdichtung im Altbau_Detail 2.3_einschaliges Mauerwerk mit WDVS_Kellerinnenabdichtung

### Titel 000 Vorbemerkungen

*Hinweis*
Tatsächliche Objektdaten waren nicht bekannt und sind in dieser Muster-Leistungsbeschreibung nicht berücksichtig worden. Die Muster-Leistungsbeschreibung/ Textbaustieine sind von einem sachkundigen Planer nach der Untersuchung des Objektes auf die tatsächlichen Objektgegebenheiten anzupassen. Mit Verwendung der angeführten Textbausteine ist der Planer/Anwender verpflichtet, eine Prüfung der jeweiligen Gegenheiten vor Ort durchzuführen sowie anderweitige besonderer Bestimmungen oder Vorschirften, bauaufsichtliche oder statische Gegebenheiten zu berücksichtigen.

*Hinweis*
Die DIN 18195, Ausgabe 11-2011, regelt die Einbausituationen von nicht wasserdichten Bauteilen für die Wasserbeanspruchungen:

-  Bodenfeuchte und nichtstauendes Sickerwasser
-  nichtdrückendes Wasser auf Deckenflächen und in Nassräumen
-  aufstauendes Sickerwasser und von außen drückendes Wasser

Im  Bereich der Bauwerksabdichtung ist eine Weiterentwicklung der  Abdichtungsstoffe und der Ausführungstechniken festzustellen, dem die Normung der Bauweisen nur verzögert folgt. Gemäß der Vergabe-  und  Vertragsordnung für Bauleistungen (VOB) Teil C: Allgemeine Technische Vertragsbedingungen für
Bauleistungen (ATV) - Abdichtungsarbeiten können nach  Punkt  0.3 Einzelangaben bei Abweichungen von den ATV geregelt werden. Abweichungen von Produkten und Anwendung sind
-  eindeutig und
-  im Einzelnen
in der Leistungsbeschreibung aufzuführen.
Die in dieser Muster-Leistungsbeschreibung beschriebenen Ausführung ist gemäß den VOB Teil C gesondert mit dem Bauherren zu vereinbaren.

*Hinweis*
Diese Muster-Leistungsbeschreibung ist eine Anregung für einen detailliert zu erstellenden Ausschreibungstext. Mit der Übermittlung dieser Muster-Leistungsbeschreibung ist keine Projektberatung verbunden. Eine Projektberatung ist gesondert über einen schriftlichen Auftrag zu initiieren. Hierzu empfehlen wir den Remmers Planerservices (Tel.: 0 54 32-83-156) oder ein anderes unabhängiges, anerkanntes Büro.

### Titel 001 Nachträgliche Innenabdichtung

**001.000 Estrich entfernen**
Estrich d = ______ cm im Wand-Sohlen-Anschluss
auf einer Breite von min. 20 cm
entfernen. Bauschutt in Container
laden und entsorgen
Menge: 0,0 m²

**001.000 Altputz bis 80 cm über Feuchtigkeits-/Schadensbereich entfernen**
Altputz bis min. 80 cm über Feuchtigkeits-/
Schadensbereich entfernen. Schadhafte Fugen
min. 2 cm tief ausräumen.
Bauschutt in Container laden und entsorgen.

Mörtelgruppe ______
Menge: 0,0 m²

**001.000 Nachträgliche, cremeförmige Horizontalsperre, drucklos**
Bohrlöcher mit 12 mm Durchmesser
im Abstand von 12 cm Achsmaß waagerecht,
einreihig in die Lagerfuge bohren. Bohrungen
bis ca. 2 cm vor Mauerwerksende führen.
Bohrstaub entfernen und Bohrlöcher einmalig
mit wässriger, lösemittelfreier Spezialcreme
auf Silan-Basis, Wirkstoffgehalt ca. 80%, befüllen.
Drucklose Befüllung bis 95% Durchfeuchtungsgrad.

Vorgesehene Einbauhöhe h=______ cm.
Die Einbauhöhe ist abhängig von der Art und
Funktionsfähigkeit der alten und/oder
geplanten Wandabdichtung,
der Höhe des anstehenden Erdreiches,
sowie der vorgesehenen flankierenden Maßnahmen.
Die Einbauhöhe ist vor Arbeitsbeginn festzulegen.

Empfohlenes Fabrikat:
Remmers Kiesol C <0727>
Verbrauch ca. 0,23 l/m je 24 cm Wanddicke
Menge: 0,0 m

**001.000 Bohrlöcher schließen**
Bohrlöcher oberflächig mit wasserdichtem,
sulfatbeständigem Mörtel schließen.

Empfohlenes Fabriakt:
Remmers Dichtspachtel<0426>
Verbrauch 1,70 kg/l Hohlraum
Menge: 0,0 m²

**001.000 Abzudichtende Flächen reinigen**
Abzudichtende Flächen abkehren, aufrauhen
und ggf. mit Sandstrahlgrät reinigen. Sämtliche
Verschmutzungen und haftungsmindernde
Bestandteile entfernen.
Tragfähigen Untergrund herstellen.
Menge: 0,0 m²

**001.000 Untergrundegalisierung**
Gereinigten, minerallischen Untergrund
mit lösemittelfreiem, verfestigendem
Verkieselungskonzentrat (MV: 1:1 mit Wasser)
vollflächig grundieren. Innerhalb der Reaktionszeit
der Grundierung mineralische, hoch sulfatbeständige
Dichtungsschlämme, Wasserdampfdiffusion My < 200,
von OK Sohle bis 30 über die nachträgliche
eingebrachte Horizontalsperre aufbringen.
Frisch in frisch mit wasserdichtem,
sulfatbeständigem Mörtel Fugen schließen und
den Untergrund egalisieren.

Empfohlenes Fabrikat:
Remmers Kiesol <1810>
Verbrauch ca. 0,1 kg/m²
Remmers Sulfatexschlämme <0430>
Verbrauch ca. 1,6 kg/m²
Remmers Dichtspachtel <0426>
Verbrauch 1,7 kg/m²
Menge: 0,0 m²

**001.000 Dichtungskehle im Wand-Sohlen-Anschluss**
Dichtungskehle im Wand-Sohlen-Anschluss
mit  wasserdichtem,  sulfatbeständigem Mörtel
frisch in frisch in die Untergrundegalisierung
einbringen und ausrunden.
Schenkellänge der Dichtungskehle ca. 5 cm.

Empfohlenes Fabrikat:
Remmers Dichtspachtel <0426>
Verbrauch ca. 1,7 kg/m
Menge: 0,0 m

**001.000 Vertikale Innenecken ausrunden**
*** Bedarfsposition ohne GB
Vertikale Innenecken mit wasserdichtem,
sulfatbeständigem Mörtel firsch in frisch in die
Untergrundegaliserierung einbringen und
ausrunden.

Empfohlenes Fabrikat:
Remmers Dichtspachtel <0426>
Verbrauch ca. 1,7 kg/m
Menge: 0,0 m

**001.000 Innenabdichtung**
Innenabdichtung mit
mineralischer, hoch sulfatbeständiger
Dichtungsschlämme (MDS),
herstellen. Abdichtung auf die getrocknete
Egalisierung in zwei Arbeitsgängen,
bis min. 30 cm über die nachträglich eingebrachte
Horizontalsperre aufbringen.
Mindesttrockenschichtdicke > 3 mm

Empfohlenes Fabriakt:
Remmers Sulfatexschlämme <0430>
Verbrauch ca. 1,6 kg/m² je mm Schichtdicke
Menge: 0,0 m²

**001.000 Haftbrücke für Sanierputzauftrag**
Haftbrücke für nachfolgenden Sanierputzauftrag herstellen.
Nach ausreichender Trocknung der
Innenabdichtung weitere Schlämmlage
ausmineralischer, hoch sulfatbeständiger
Dichtungsschlämme (MDS),
auftragen und frisch in frisch
WTA Vorspritzmörtel volldeckend einwerfen.

Empfohlenes Fabrikat:
Remmers Sulfatexschlämme <0430>
Verbrauch ca. 1,6 kg/m²
Remmers Vorspritzmörtel <0400>
Verbrauch ca. 5,0 kg/m²
Menge: 0,0 m²

**001.000 WTA Sanierputz auftragen**
Faserhaltigen, hoch sulfatbeständigem
WTA Sanierputz mit niedrigem wirksamen
Alkaligehalt auf die durchtrocknete
Haftbrücke auftragen.
Mindesttrockenschichtdicke > 2 cm
Nach dem Ansteifen Oberfläche
abreiben.

Anforderungen an WTA Sanierputz:
aktive Porenvolumen: >50%
Druckfestigkeit: CS II
Wassereindringtiefe: < 5 mm

Empfohlenes Fabrikat:
Remmers Sanierputz  altweiß <0402>
Verbrauch ca. 8,5 kg/m² je cm Schichtdicke
Menge: 0,0 m²

### Titel 002 Sockelabdichtung Altbau, reaktivabbindend

**002.000 Pflasterung / Plattenbelag aufnehmen**
Pflasterung / Plattenbelag einschließlich
Unterbau entlang der Außenwände aufnehmen.
Pflasterung und Aushub an einem von
der Bauleitung vorgesehenen
Platz lagern. Breite b ____ .
Menge: 0,0 m³

**002.000 Außenwände freilegen**
Abzudichtende Wände bis zu einer
Tiefe von t=____ m bzw. bis  Unterkante
Bodenplatte freilegen. Bodenaushub
zwischenlagern bzw. abfahren.
Menge: 0,0 m³

**002.000 Schadhafte Fugen ausräumen**
Schadhafte Fugen entfernen
und min. 2 cm tief ausräumen. Anfallenden
Bauschutt in Container verladen und fachgerecht
entsorgen.
Menge: 0,0 m²

**002.000 Kanten und Außenecken fasen/brechen**
*** Bedarfsposition ohne GB
Kanten und Außenecken mit geeignetem Gerät
ca. 10 mm tief anfasen/brechen.
Menge: 0,0 m

**002.000 Abzudichtende Flächen reinigen**
Abzudichtende Flächen abkehren, aufrauhen
und ggf. mit Hochdruckreinigungsgerät
reinigen. Sämtliche Verschmutzungen und
nicht festhaftenden Bestandteile entfernen.
Tragfähigen Untergrund herstellen.
Menge: 0,0 m²

**002.000 Untergrundegalisierung**
Gereinigten, minerallischen Untergrund
mit lösemittelfreiem, verfestigendem
Verkieselungskonzentrat (MV: 1:1 mit Wasser)
vollflächig grundieren. Innerhalb der Reaktionszeit
der Grundierung mineralische, hoch sulfatbeständige
Dichtungsschlämme, von h= ____ cm unter
OK Gelände bis min. 30 cm über OK Gelände,
aufbringen. Frisch in frisch
mit wasserdichtem, sulfatbeständigem Mörtel
Fugen schließen und den Untergrund egalisieren.

Empfohlendes Fabrikat:
Remmers Kiesol <1810>
Verbrauch ca. 0,1 kg/m²
Remmers Sulfatexschlämme <0430>
Verbrauch ca. 1,6 kg/m²
Remmers Dichtspachtel <0426>
Verbrauch 1,7 kg/m² je mm Schichtdicke
Menge: 0,0 m²

**002.000 Sockelabdichtung**
Sockelabdichtung mit
2-komp., flexibler,
polymermodifizierter Dickbeschichtung (FPD),
Rissüberbrückung > 2 mm, bis 1 bar
druckwasserdicht nach 18 Std. (5°C und 90% r.F.),
herstellen. Abdichtung in zwei Arbeitsgängen,
von h= ____ cm unter OK Gelände bis
min. 30 cm über OK Gelände, aufbringen.
Mindesttrockenschichtdicke > 2 mm

Empfohlenes Fabriakt:
Remmers Multi-Baudicht 2K <3014>
Verbrauch ca. 2,5 kg/m² bei 2 mm Trockenschichtdicke
Menge: 0,0 m²

**002.000 Perimeter- / Sockeldämmung verkleben**
Perimeterdämmung aus extrudiertem
Polystyrol-Hartschaum d = ______ mm
nach ausreichender Durchtrocknung
der Flächenabdichtung mit 2-komp.,
flexibler, polymermodifzierter
Dickbeschichtung, (FPD), Drucktrocknungszeit
ca. 18 Std. (bei 5°C / 90% r.F.) vollflächig
verkleben. Dämmung von
von h= ____ cm unter OK Gelände bis
min. 30 cm über OK Geländ, führen.

Empfohlenes Fabrikat:
Remmers Multi-Baudicht 2K
Verbrauch ca. 1,5 kg/m²
Menge: 0,0 m²

### Titel 003 Sockelputz

**003.000 Armierungsschicht für Sockelputz**
Armierungsschicht aus hochvergütetem,
wasser-, wetter-, und frostbeständigen,
mineralischen Klebe- und Armierungsmörtel,
in einer Schichtdicke von 3 - 4 mm auf
die Sockeldämmung, von
h= ____ cm unter OK Gelände bis
min. 30 cm über OK Gelände,
aufziehen und frisch durchkämmen.
Dauerelastisches, verrottungsfestes
Armierungsgewebe, Flächengewicht 55 g/m²
bei 5x5 mm Maschenweite,  mindestens 10 cm
überlappend falten- und blasenfrei einlegen.

Anforderungen an Armierungsmörtel
Größtkorn: 0,5 mm
Druckfestigkeit: > 5 N/mm²
w-Wert: < 0,2 kg/(m²*h0,5)
sd-Wert: < 0,5  m

Empfohlenes Fabrikat:
Remmers Verbundmörtel <0517>
Verbrauch ca. 1,2 kg/m² je mm Schichtdicke
Remmers Armierungsgewebe 5/100<3880>
Verbrauch 1,1 m²/m²
Menge: 0,0 m²

**003.000 Sockel-Oberputz**
Sockel-Oberputz mit hochvergütetem,
wasser-, wetter-, und frostbeständig,
mineralischen Klebe- und Reparaturmörtel,
in einer Schichtdicke von 2-3 mm auftragen.
Oberfläche glätten.

Anforderungen an Klebe- und Reparaturmörtel:
schnellwasserbindend, nach 2 Stunden beschicht-
und streichbar
Größtkorn: 0,5 mm,
Druckfestigkeit: > 5 N/mm²,
w-Wert: < 0,2 kg/(m²*h0,5),
sd-Wert: < 0,5 m,

Empfohlenes Fabrikat
Remmers Verbundmörtel S <0519>
Verbrauch ca. 1,3 kg/m² je mm Schichtdicke
Menge: 0,0 m²

**003.000 Sockelputzabdichtung**
Sockelputzabdichtung im erdberührten
Bereich aus 2-komp., flexibler, polymermodifizierter
Dickbesichtungen (FPD), UV-beständig,
Durchtrocknungszeit ca. 18 Std. (bei 5°C / 90% r.F),
in zwei Arbeitsgängen, aufbringen.
Abdichtung von > 50 mm über
Gelände bis min. 50 mm über die
untere Putzkante führen.
Mindesttrockenschichtdicke > 2 mm

Empfohlenes Fabrikat:
Remmers Multi-Baudicht 2K <3014>
Verbrauch ca. 2,5 kg/m² bei 2 mm Trockenschichtdicke
Menge: 0,0 m²

**003.000 Oberflächenbeschichtung Sockelputz**
Sockelputz einschließlich der
Putzabdichtung oberhalb Gelände
mit wasserabweisender, CO2-bremsender
Schutzbeschichtung auf Reinacrylatbasis
beschichten. Je nach Untergrundbeschaffenheit Applikation mehrmalsl
wiederholen.

Anforderungen an Schutzbeschichtung:
Wasserdampfdurchlässigkeit: Sd < 0,3 m
CO2-Durchlässigkeit: Sd > 252 m
Wasseraufnahmekoeffizient:
w< 0,1 kg/(m²*h0,5)
Dichte: ca. 1,3 g/cm³

Empfohlenes Fabrikat:
Remmers Betonacryl <6500>
Verbrauch ca. 200 ml/m² pro Anstrich
Menge: 0,0 m²

**003.000 Drän- und Anfüllschutzbahn anbauen**
Verrottungs- und wurzelfeste, trinkwassergeeignete,
3-lagige Drän- und Anfüllschutzbahn gemäß
DIN 4095 und DIN 18195 Teil 10 mit zusätzlicher Lastverteilungsschicht und Filtervlies nach vollständiger Durchtrocknung der Abdichtung anbauen.
Drän- und Anfüllschutzbahn von 30 cm unterhalb
definierter OK Kellerabdichtung bis
OK Gelände führen.
Verarbeitungsrichtlinien des
Herstellers einhalten.

Anforderung an Drän.- und Anfüllschutz
Druckfestigkeit ca. 350 kN/m²
Dränkapazität ca. 2,4 l/s m
Wasserdurchlässigkeitsbeiwert des
Vlieses ca. 1 x 10-³ m/s

Empfohlenes Fabrikat:
Remmers DS-Systemschutz <0823>
Verbrauch 1,05 m²/m²
Remmers DS-Clip <0818>
Verbrauch 4 St/m
Remmers DS-Abschlussleiste <0819>
Verbrauch 0,5 Stk../m
Menge: 0,0 m²

**003.000 Arbeitsraum verfüllen**
Arbeitsgraben nach Abschluss der Abdichtungsarbeiten mit geeignetem Verfüllgut verfüllen und
lagenweise verdichten.

Tiefe ____ m
Breite ____ m
Menge: 0,0 m³
